# Umbau der Förderschule Lübz
Angebotsaufforderung (GAEB DA XML 3.2, DA83)
Projekt: 2026-FÖLübz
Währung: EUR
Vergabeart: Öffentliche Ausschreibung
Auftraggeber: Landkreis Ludwigslust-Parchim, Landkreis Ludwigslust Parchim, FD10 Gebäudemanagement und Zentraler Ser, Postfach 160220, 19092 Schwerin, Telefon 03871/722-0; DV-Nummer: LOS09; Vergabenummer: LOS09
Erstellt mit: BECHMANN AVA 2026.20/ GXML Toolbox V3.3 R20210630, BECHMANN AVA 2026.20, 07.10.2026

## Zusätzlicher Text
Leistungsverzeichnis
über

Estricharbeiten

Bauherr:  Landkreis Ludwigslust Parchim
  FD10 - Gebäudemanagement
  Postfach 160220
  19092  Schwerin

Projekt:  Allgemeine Förderschule "Schule Am Neuen Teich"
  Neuer Teich 1
  19386 Lübz

## Allgemeine Baubeschreibung
Allgemeine Angaben zum Bauvorhaben:

Das Bauvorhaben umfasst den Umbau und die Modernisierung der Allgemeinen Förderschule Lübz, Neuer Teich 1, 19386 Lübz. Der gesamte Schulkomplex besteht aus drei Gebäuden: einem älteren Hortgebäude, einer Sporthalle und dem T-förmigen Schulgebäude. Das vorliegende Projekt betrifft den Umbau und die Modernisierung des Schulgebäudes. Es wurde 1993 errichtet und seither im Wesentlichen nicht verändert. Es ist der Gebäudeklasse 3 zugeordnet und besteht aus vier zweigeschossigen Gebäudeteilen (GT 1–4), die über ein Foyer (GT 1) miteinander verbunden sind.

Im Rahmen dieses Projekts werden vor allem die Gebäudeteile 3 und 4 umfassend saniert und umgebaut, ergänzt durch punktuelle Maßnahmen in den Gebäudeteilen 1 und 2. Es handelt sich im Wesentlichen um einen Innenausbau. Außenwände und Dächer werden nicht energetisch saniert. Gebäudeteil 3 wird im Erdgeschoss, Gebäudeteil 4 im Erdgeschoss und Obergeschoss umgebaut. Die Gebäudeteile werden nacheinander und während des laufenden Schulbetriebs in zwei getrennten Bauabschnitten saniert und umgebaut. Die Schüler:innen werden während der Baumaßnahme in einer Interimlösung mit Containern untergebracht.

Die Baumaßnahme beinhaltet überwiegend Arbeiten im Gebäudeinneren wie zunächst Abbruch und Rückbau von Bodenaufbauten, tragenden und nichttragenden Innenwänden, Deckenbekleidungen, Sanitäreinrichtungen und Einbauten, sowie den Ausbau von Fenstern. Anschließend werden neue Wände massiv und in Trockenbauweise errichtet, neue Fenster und Türen eingesetzt, die Bodenaufbauten sowie Wand und Deckenbekleidungen neu hergestellt. Außerdem wird die Haustechnik im Bereich Elektro und Sanitär erneuert.

Abbruchmaßnahmen
Fußbodenaufbau
Innenwände Mauerwerk und Trockenbau
Deckenbekleidungen
Sanitärbereiche als Totalabbruchmaßnahme
Innenwandbekleidung, und -beschichtung
Einbaumöbel
Haustechnik Elektro und Sanitär

Außenwände
Die bestehenden Außenwände aus Kalksandstein mit Dämmung und Klinkervorsatzschale bleiben erhalten. Es werden lediglich zwei weitere Öfnnungen in der Außenwand (Gebäudeteil 4) für neue Außentüren zu den Terrassen hergestellt.

Innenwände
Die tragenden Wände bestehen aus Kalksandstein. die teilweise verkürzt, angepasst oder durch neue Trockenbauwände ergänzt oder ersetzt werden. Die Mauerwerkswände werden verputzt. Anschließend erfolgt ein Anstrich gemäß Farb- und Materialkonzept. In Sanitär- und Pflegebädern sowie im Bereich der Waschtische (innerhalb der Gruppenräume) werden die Wände gefliest. Neue Trockenbauwände werden in Q3 gespachtelt und gestrichen; in Spritzwasserbereichen erhalten sie eine Verbundabdichtung und Fliesenbelag. In den Sanitärbereichen sind neue Trennwandsysteme vorgesehen.

Decken
Die Rohdecken bestehen aus Stahlbeton und bleiben erhalten. Für den Lastabtrag der Decken über den abgebrochenen tragenden Wänden werden neue Stahlunterzüge und Stützen eingebaut. In den Fluren ist eine neue abgehängte Decke mit integrierten Akustikelementen vorgesehen. In Klassen-, Gruppenräumen und Küche sind abgehängte Decken mit Holzwolleplatten zur Erfüllung der raumakustischen Anforderungen geplant. In Sanitär- und Pflegebädern werden abgehängte Gipskartondecken mit Revisionsklappen und integrierter Beleuchtung eingebaut.

Fußböden
Der Fußbodenaufbau über der Bodenplatte sowie die Rohdecke über EG wird erneuert. Die Rohdecken erhalten eine Ausgleichsschicht; im Erdgeschoss wird drunter zusätzlich eine Abdichtung vorgesehen. Zur Erfüllung der Wärmeschutzanforderungen ist eine Wärmedämmung samt Trittschallschutz geplant. Im neuen Bodenaufbau wird eine Fußbodenheizung installiert, darüber wird ein schwimmender Heizestrich eingebracht. Als Bodenbelag ist Linoleum vorgesehen; in Sanitär- und Pflegebädern erfolgt eine Verbundabdichtung mit Fliesenbelag. Die gesamte Aufbauhöhe des Fußbodens ist bei ca. 12,5 cm begrenzt.

Fenster und Türen
Für den neuen Fluchtweg im nördlichen Bereich von Gebäudeteil 2 ist eine neue Fluchtwegtür vorgesehen.
Die außenliegende Sonnenschutzmarkisen der Fenster im Bauteil 4 (Ostfassade) sowie im Bauteil 3 (Südfassade) erhalten eine Überarbeitung der textilen Bespannung. Die bestehenden Fenster in den Pflegebädern werden mit Sichtschutzfolie versehen. Die vorhandene Holzfenster der Westfassade werden durch neue Holzfenster ersetzt, sowie zwei Fenstertüren mit neuen barrierefreien Zugängen zu den Terrassen. Bestehende Oberlichter zwischen Fluren und Klassenräumen werden teilweise erhalten und punktuell geschlossen. Neue Klassenraum- und Gruppenraumzugänge erhalten Türöffnungen mit Seitenverglasung, teilweise Türen mit Oberlicht sowie neue kreisförmige Fenster. Neue Türen und Fenster werden in Holz ausgeführt und erhalten Stahlumfassungszargen bzw. Holzzargen bei größeren Fenstertürelementen. Bestehende Oberlichter und Fassadenfenster werden gemäß Farb- und Materialkonzept überarbeitet; die inneren Beschläge werden erneuert.

Treppen
Die neue Außentreppe im Gebäudeteil 2 wird als feuerverzinkte und beschichtete Stahlkonstruktion ausgeführt.

Dächer
Über dem Foyer (Gebäudeteil 1) befindet sich ein Zeltdach mit Glaspyramide an der Spitze. An dessen Seiten werden drei Rauchabzugsöffnungen gem. Brandschutznachweis eingebaut.

Baukonstruktive Einbauten
In den Lernrevieren werden Einbauküchen mit Spüle, barrierefreien Waschbecken, Herd, Backofen und Ablufthaube vorgesehen. In Gruppen- und Klassenräumen sowie in Aufenthalts-, Putzmittel-, Abstellräumen und Pflegebädern werden Einbauschränke eingebaut. Die Flure erhalten Sitzbänke und Garderobenmöblierung.

Abwasser, Wasser, Gasanlage
Die bestehenden Anschlüsse (Wasser- und Abwasseranschlüsse) bleiben erhalten. Neue Leitungsführungen erfolgen in Vorwand- und Deckenbereichen (Abhangdecke).

Wärmeversorgungsanlagen
Die bestehende Heizungsanlage mit Warmwasserbereitung befindet sich in der Sporthalle (Nachbargebäude) und wird über den Hausanschlussraum in Gebäudeteil 1 betrieben. Derzeit erfolgt die Versorgung über Gas. Die bestehende Heizungsanlage müsste vorerst nicht ausgetauscht werden. Neue Heizkreisverteiler werden eingebaut.

Elektrische Anlagen
Die elektrische Ausstattung wird an die neuen Raumfunktionen angepasst. Dazu gehören dimmbare Beleuchtung, Steuerung von Sonnenschutz und Verdunklung.

Kommunikations-, sicherheits-, und informationstechnische Anlagen
Im Rahmen des Medienentwicklungsprojekts wird eine Glasfaseranbindung installiert. Der Hauptserver befindet sich in Gebäudeteil 2. Ein zusätzlicher Serverraum in Gebäudeteil 4 (EG) ergänzt die Datenverteilung.

Außenanlagen
Im Erdgeschoss werden drei neue, an das Gebäude angrenzende Terrassen als befestigte Außenflächen hergestellt.

## 1.0 Allgemeine Vorbemerkung - Angaben zur Baustelle
1.0 Angaben zur Baustelle

1.1 Lage der Baustelle
Die Förderschule liegt am südöstlichen Stadtrand von Lübz, Mecklenburg-Vorpommern.
Adresse: Neuer Teich 1, 19386 Lübz.
Bauherr ist der Landkreis Ludwigslust-Parchim, vertreten durch Herrn Dieckhoff.

1.2 Zufahrt
Das Schulgelände ist über eine Straße erreichbar. Einige der vorhandenen Parkplätze können für Fahrzeuge der Auftragnehmer mitgenutzt werden. Die Zufahrt hat eine beschränkte Breite.

1.3 Baustelleneinrichtungen
Vor Beginn des ersten Bauabschnitts wird bauseits eine Interimslösung mit Containeranlagen errichtet. Die genaue Positionierung ist dem Baustelleneinrichtungsplan zu entnehmen. Lagerflächen (nicht abgeschlossen) innerhalb des umzäunten BE-Bereichs werden durch den Auftraggeber zur Verfügung gestellt. Ebenso werden bauseits Flächen für Absetzmulden, Magazincontainer oder Bauwagen zur Verfügung gestellt. In Abhängigkeit vom Bauablauf und in Absprache mit der Bauleitung können auch Flächen innerhalb des Gebäudes als Zwischenlager angeboten werden. Gegenseitige Störungen der anderen am Bau beteiligten Handwerker während der Bauausführung sind dadurch zu vermeiden. Die Sicherung des eigenen Materials bleibt dem Auftragnehmer überlassen.

1.4 Baustrom, Bauwasser
Baustrom und Bauwasser werden vom AG gestellt. Die Sanitäranlagen in der Sporthalle können mitgenutzt werden. Die Baustelleneinrichtung umfasst insbesondere Bauzäune als Schutzmaßnahme und Abgrenzung zum Schulbetrieb während der Bauzeit, Lagerflächen, Aufstellflächen für Absetzmulden.

1.5 Ordnung, Bauschuttbeseitigung
Es wird seitens AG viel Wert auf eine ordentliche Baustelle gelegt. Der Auftragnehmer hat die Baustelle täglich von seinen anfallenden Schuttmassen bzw. Schuttresten, Abfällen, Verunreinigungen usw. zu räumen bzw. zu säubern. Dies gilt auch für nachträglich angeordnete Arbeiten. Der AN ist dafür verantwortlich, dass die von ihm, seinen Subunternehmern oder einem von ihm beauftragten Dritten (z.B. Lieferanten) verursachten Verunreinigungen umgehend beseitigt werden. Das direkte Abwerfen von Bauschutt ist nicht gestattet. Schuttcontainer sind zur Vermeidung von Staub mit Planen dicht abzudecken; bei Bedarf ist ein Netzmittel zu verwenden. Eine gesonderte Vergütung hierfür erfolgt nicht, ebenso werden Deponiegebühren nicht erstattet. Falls nicht als Leistungsposition ausgeschrieben, sind Containergebühren ebenfalls in die jeweilige Position mit Entsorgungsanteil einzukalkulieren. Der Nachweis über die erfolgte Verwertung /Beseitigung ist der Bauleitung unverzüglich und unaufgefordert zuzuleiten. Grundlage für die Abrechnung bilden die ordnungsgemäß ausgefüllten Nachweisbelege, das Aufmaß und die Belege der Annahmestelle über die erfolgte Verwertung /Beseitigung (Wiegekarten und Eintrag der Annahmestelle auf dem Übernahmeschein / Begleitschein). Die Übernahmescheine in Papierform sind durch den AN bereitzustellen. Sollte der AN den Abfall in eigener Zuständigkeit verwerten wollen, so hat er auf den Übernahmescheinen als Entsorger zu zeichnen. Mit seiner Unterschrift bestätigt der AN die ordnungsgemäße Entsorgung. Kommt der Auftragnehmer einer mündlichen oder schriftlichen Aufforderung der zuständigen Bauleitung innerhalb von zwei Tagen nicht nach, so behält sich die Bauleitung vor, die Baureinigung durch Dritte zu veranlassen. Die entstehenden Kosten können im Sinne der VOB zu Lasten des Auftragnehmers gehen. Die Vorschriften über die Entsorgung von Sondermüll und Sonderabfall sowie Reststoffverwertung und örtlich festgelegte Maßnahmen für Recycling sind einzuhalten. Das ingraben oder Verbrennen auf der Baustelle ist grundsätzlich untersagt.

1.5 Lärm
Aufgrund der besonderen Situation einer Förderschule für Geistige Entwicklung im laufenden Betrieb müssen lärmintensive Arbeiten außerhalb der Schulferien frühzeitig mit der Schulleitung abgestimmt werden.

1.6 Abgrenzung zum Schulbetrieb
Die Abwicklung der Baustelle erfolgt im laufenden Betrieb. Die im Umbau befindlichen Gebäudeteile werden durch Abschottungen vom Besucherbetrieb getrennt. Dem Auftragnehmer werden Zu- und Ausgänge in die Baustelle zugewiesen, welche ausschließlich zu verwenden sind. Ein Queren der Schulbereiche zur Ausführung der Arbeiten ist nicht zulässig.

1.7 Baubeleuchtung
Der Auftraggeber stellt eine Allgemeinbeleuchtung der Verkehrsflächen, sofern diese durch die vorhandene Beleuchtung nicht ohnehin gewährleistet ist. Diese beschränkt sich auf die Hauptverkehrswege. Die ausreichende Beleuchtung der eigenen
Arbeitsbereiche ist durch den Auftragnehmer vorzunehmen.

## 2.0 Allgemeine Vorbemerkung - Angaben zur Ausführung
2.0 Angaben zur Ausführung

2.1 Bauabschnitte
Die Gebäudeteile werden nacheinander und während des laufenden Schulbetriebs in zwei räumlich und zeitlich getrennten Bauabschnitten saniert und umgebaut. Die Schüler:innen werden während der Baumaßnahme in einer Interimlösung mit Containern untergebracht.

Bauabschnitt 1 – Gebäudeteil 4, Erdgeschoss und Obergeschoss
Ausführungszeitraum: Siehe Bauzeitplan

Bauabschnitt 2 – Gebäudeteil 3, Erdgeschoss
Ausführungszeitraum: Siehe Bauzeitplan

Die zeitliche Staffelung 2026 und 2027, einschließlich mehrfacher An- und Abfahrten, ist Bestandteil der Leistung und in die Einheitspreise einzukalkulieren.

Der Auftragnehmer hat seinen Personal- Material- und Gerätereinsatz so zu planen, dass die Arbeiten innerhalb der im Terminplan des Auftraggebers vorgesehenen Zeitfenster erfolgreich beendet werden können.

2.2 Behinderungen, Unterbrechungen
Die Ausführung erfolgt in einem Arbeitsgang. Unterbrechungen wegen Trocknungszeiten, oder anderweitigen durch die Arbeitsschritte begründete Arbeitsunterbrechungen sind vorab mit der Objektüberwachung abzustimmen. Es ist ausdrücklich vor Beginn der Arbeiten, im Rahmen der Planungsbesprechungen auf mögliche Unterbrechungen hinzuweisen und mit den Vor- bzw. Folgegewerken zu koordinieren.

2.3 Sicherung und Schutzmaßnahme
Der verantwortliche Fachbauleiter und der Sicherheitsbeauftragte des Auftragnehmers sind für die Sicherheit bei der Durchführung der Arbeiten auf der Baustelle zuständig und verantwortlich. Der Sicherheitsbeauftragte des AN ist auch zuständig für die frist- und sachgerechte Aufstellung der Arbeitsanweisungen für die sicherheitsrelevanten Bauabläufe. Der AN hat für die Dauer der Bauausführung alle erforderlichen Schutzmaßnahmen zu treffen, die zur Sicherung baulicher Anlagen und Einrichtungen aller Art auf der Baustelle erforderlich sind. Die Kosten sind in die Einheitspreise einzukalkulieren. Im Zuge der Koordination gemäß der Baustellenordnung verpflichtet sich der Auftragnehmer vor Beginn der Arbeiten, dem Sicherheits- und Gesundheitsschutzkoordinator die vom SiGeKo gewünschten Unterlagen zur Verfügung zu stellen
Die Einhaltung u.a. nachfolgender Vorschriften ist vertragliche Pflicht des AN:
Arbeits- und Unfallverhütungsvorschriften der BauBG und DGUV
Betriebssicherheitsverordnung
Arbeitsschutzgesetz
Arbeitsstättenverordnung
Arbeitsstättenrichtlinie
Gefahrstoffverordnung
PSA-Benutzungsverordnung
Baustellenordnung

2.4 Arbeitsgerüste, Hebewerkzeuge
Fassaden- und Innengerüste, sowie Hebewerkzeuge werden, soweit nicht in den eigenen Leistungspositionen aufgeführt, bauseits nicht zur Verfügung gestellt. Es gelten die Regelungen der DIN 18299.

2.5 Baustoff
Bauprodukte dürfen nur dann verwendet werden, wenn für sie ein gültiger Verwendbarkeits- und Übereinstimmungsnachweis
vorliegt. Die Verwendbarkeit ergibt sich:
für geregelte Bauprodukte aus der Übereinstimmung mit den bekannt gemachten technischen Regeln
für nicht geregelte Bauprodukte aus der Übereinstimmung mit der allgemeinen bauaufsichtlichen Zulassung
dem allgemeinen bauaufsichtlichen Prüfzeugnis
der Zustimmung im Einzelfall
Auf einander aufbauende Materialien sind aus einem System zu verwenden.

2.6 Kooperation, Koordination und Bauleitung
Es muss jederzeit mindestens ein Hauptverantwortlicher, deutschsprachiger Bauleiter oder/und Polier zur Koordinierung der Arbeiten zugegen und ansprechbar sein. Der Auftragnehmer hat zu den Baustellenbesprechungen, die der AG oder der beauftragte Objektüberwacher in der Regel wöchentlich im Bereich der Baustelleneinrichtung durchführt, einen qualifizierten, bevollmächtigten, deutschsprachigen Vertreter zu entsenden, der befugt und verpflichtet ist, verbindliche Abstimmungen zu treffen, Anweisungen des AG entgegenzunehmen und erforderlichenfalls sofort ausführen zu lassen. Die Teilnahme ist zwingend und wird nicht separat vergütet.

2.7 Öffnungszeiten
Die hier aufgeführten Baustellenöffnungszeiten entsprechen der maximal möglichen Regelarbeitszeit. Die tatsächliche arbeitstägliche Regelarbeitszeit richtet sich nach dem Bedarf der Baumaßnahme. Montag bis Samstag 7:00 bis 20:00 [nach Angabe AG] Eine Abweichung von der Regelarbeitszeit ist nur in begründeten Ausnahmefällen möglich, die dem AG mindestens fünf Werktage im Voraus schriftlich mitzuteilen ist. Der AG kann das Abweichen von der Regelarbeitszeit begründet ablehnen, ohne dass dem AN dadurch Ansprüche entstehen. Die Anordnung auf Abweichung von der Regelarbeitszeit durch den AG bleibt von dieser Regelung unberührt. Die Einholung behördlicher Erlaubnisse für Sonn- und Feiertagsarbeit sowie Ausnahmezulassung gemäß BImSchV für Bauarbeiten während der gesetzlich geschützten Ruhezeiten (Sonn- und Feiertage, Werktags 20:00- 7:00 Uhr) obliegt dem AN. Weitergehende Bestimmungen gemäß Baustellenordnung.

2.8 Arbeitsvorbereitung und Informationsgebot des Auftragnehmers
Der Bieter hat die Verpflichtung, sich vor der Angebotsabgabe ein genaues Bild über Art und Umfang der Arbeiten, insbesondere über die örtlichen Verhältnisse, zu machen. Die Unkenntnis dieser Verhältnisse berechtigt den Bieter nicht zu irgendwelchen Nachforderungen. Alle durch den Auftraggeber zur Verfügung gestellte Pläne und Unterlagen sind digital zu beziehen und zur Verwendung auf der Baustelle im eigenen Aufwand zu vervielfältigen und den ausführenden Personen zu übergeben. Pläne in gedruckter Form werden grundsätzlich nicht zur Verfügung gestellt. Die vom Auftragnehmer verwendeten Ausführungsunterlagen müssen den Freigabevermerk des Auftraggebers oder des Architekten tragen. Nicht freigegebene Unterlagen dürfen nicht verwendet werden.

## 3.0 Ausführungshinweise zu Bodenaufbauten
3.0 Ausführungshinweise zu Fußbodenarbeiten
3.1 AllgemeinesDie Ausführung der Fußbodenarbeiten hat entsprechend den anerkannten Regeln der Technik, den gültigen DIN- und EN-Normen sowie den Montage- und Verarbeitungsvorschriften der jeweiligen System- und Produkthersteller zu erfolgen.
Für Ausführung, Aufmaß und Abrechnung gelten die Bestimmungen der VOB, Teil B und Teil C sowie sämtliche den Auftragnehmer betreffenden Regelwerke in den jeweils gültigen Fassungen.
Leistungen im Stundenlohn werden grundsätzlich nur vergütet, wenn diese vor Beginn der Ausführung durch den Auftraggeber angeordnet oder vereinbart wurden.
Sämtliche Verpackungs-, Verschnitt- und Restmaterialien aus den Fußbodenarbeiten sind durch den Auftragnehmer ordnungsgemäß zu sammeln, abzutransportieren und zu entsorgen. Die hierfür entstehenden Kosten sind in die Einheitspreise einzukalkulieren.
Der Wortlaut des vom Auftraggeber übergebenen Leistungsverzeichnisses ist verbindlich.

3.2 SchadstoffeZum Zeitpunkt der Erstellung des Leistungsverzeichnisses lag kein Schadstoffgutachten vor.
Sollten im Zuge der weiteren Planung oder während der Ausführung schadstoffhaltige Baustoffe festgestellt werden, sind diese Leistungen nicht Bestandteil dieses Leistungsverzeichnisses und werden gesondert beauftragt und vergütet.

3.3 Lärm- und StaubschutzZum Schutz gegen Baulärm und Staubentwicklung sind geeignete Maßnahmen entsprechend den gesetzlichen Vorgaben und den Anforderungen des Auftraggebers zu treffen.
Insbesondere bei Arbeiten innerhalb des laufenden Schulbetriebs sind staubarme Arbeitsverfahren sowie erforderliche Schutz- und Abschottungsmaßnahmen einzusetzen.
Die daraus entstehenden Kosten sind in die Einheitspreise einzurechnen und werden nicht gesondert vergütet.

3.4 FußbodenaufbautenDie Ausführung der Fußbodenaufbauten hat entsprechend den ausgeschriebenen Schichtenfolgen, den Planungsunterlagen sowie den Vorgaben der jeweiligen System- und Produkthersteller zu erfolgen.
Sämtliche aufeinander aufbauenden Schichten des Fußbodenaufbaus sind hinsichtlich ihrer technischen Eigenschaften und Verträglichkeit aufeinander abzustimmen. Dies betrifft insbesondere Untergrund, Abdichtungen, Dämm- und Ausgleichsschichten, Fußbodenheizung, Estrich und Bodenbelag.
Die Auswahl und Ausführung der einzelnen Komponenten hat unter Berücksichtigung der vorgesehenen Nutzung, der zu erwartenden Nutzungs- und Verkehrslasten, der erforderlichen Steifigkeit und Tragfähigkeit des Gesamtaufbaus sowie der jeweiligen Anforderungen an Wärme-, Schall- und Feuchteschutz zu erfolgen.
Abweichungen vom ausgeschriebenen Fußbodenaufbau oder vom vorgesehenen Schichtaufbau sind vor Ausführung mit der Planung und dem Auftraggeber abzustimmen.

3.5 Fußbodenheizung und Noppenplattensystem Schnittstelle mit HLSDie neue Fußbodenheizung ist als Noppenplattensystem vorgesehen.
Vorgesehen ist ein geprüftes Bodensystem mit einer Estrichnoppenplatte, z. B. Schlüter-BEKOTEC-EN 2520PF, aus Polystyrol EPS 033 DEO (PS 30), Wärmeleitfähigkeit WLG 0,33, mit integrierter Fußbodenheizung und 16 mm Heizrohren. Die Rohrverlegung erfolgt entsprechend dem vorgesehenen System mit Verlegeabständen von 150, 225 bzw. 300 mm.
Die Fußbodenheizung einschließlich Noppenplatten ist Bestandteil des HLS-Gewerks und wird durch dieses ausgeführt. Die Ausführung der darüberliegenden Bodenaufbauten ist jedoch in enger Abstimmung zwischen HLS-Gewerk, Bodenleger und Planung vorzunehmen.
Insbesondere sind die Verträglichkeit und die technischen Anforderungen des Gesamtsystems hinsichtlich Noppenplatte, Heizrohren, Estrich, Ausgleichsschicht, Klebstoffen und Bodenbelag zu berücksichtigen.
Vor Ausführung der jeweiligen darüberliegenden Schichten ist sicherzustellen, dass die erforderlichen Voraussetzungen für die weitere Ausführung gegeben sind. Dies betrifft insbesondere die Eignung und Tragfähigkeit des Untergrundes, die erforderliche Überdeckung der Heizrohre, die Ebenheit, Restfeuchte und Belegreife des Estrichs sowie die Einhaltung der vom jeweiligen System- und Produkthersteller vorgegebenen Anforderungen.

3.6 Anschlüsse, Randbereiche und FugenAnschlüsse an angrenzende Bauteile sowie Randbereiche sind entsprechend den planerischen Anforderungen und den Vorgaben der jeweiligen System- und Produkthersteller fachgerecht herzustellen.
Erforderliche Randdämmstreifen, Bewegungs-, Trenn- und Anschlussfugen sind entsprechend den konstruktiven Erfordernissen des jeweiligen Fußbodenaufbaus auszuführen und durchgängig über die hierfür erforderlichen Schichten auszubilden.
Anschlüsse an bestehende Bauteile sind vor Beginn der Arbeiten hinsichtlich ihrer Ausführbarkeit zu prüfen. Bedenken sind der Bauleitung rechtzeitig mitzuteilen.

3.7 Untergrundprüfung und VorleistungenVor Beginn der jeweiligen Fußbodenarbeiten ist der vorhandene bzw. bauseits hergestellte Untergrund durch den Auftragnehmer auf Eignung für die vorgesehene nachfolgende Leistung zu prüfen.
Insbesondere sind Ebenheit, Festigkeit, Sauberkeit, Trockenheit bzw. Restfeuchte, Rissfreiheit sowie die erforderlichen Höhen- und Anschlusshöhen zu überprüfen.
Bei beheizten Fußbodenaufbauten sind zusätzlich die für die jeweilige nachfolgende Leistung erforderlichen Voraussetzungen hinsichtlich Estrichqualität, Rohrüberdeckung, Restfeuchte, Belegreife und Aufheizvorgang zu berücksichtigen.
Festgestellte Mängel, Abweichungen oder nicht ausreichende Voraussetzungen für die vorgesehene Ausführung sind der Bauleitung vor Beginn der Arbeiten unverzüglich mitzuteilen.
Mit der Ausführung der nachfolgenden Schichten darf erst begonnen werden, wenn die hierfür erforderlichen Voraussetzungen vorliegen.

3.8 Ausführungshinweise zu den EstrichsystemEstrich-, Ausgleichs- und sonstige Unterbodenschichten sind entsprechend dem ausgeschriebenen Aufbau, den Anforderungen der vorgesehenen Nutzung sowie den Vorgaben der jeweiligen System- und Produkthersteller auszuführen.
Der Estrich ist als Bestandteil des Schlüter-BEKOTEC-THERM Noppenplattensystems EN/PF auszuführen. Bei der vorliegenden Ausführung handelt es sich um eine Sonderkonstruktion außerhalb des Anwendungsbereichs der einschlägigen DIN-Normen. Es gelten daher die Verarbeitungs- und Ausführungsvorgaben von Schlüter-Systems sowie die für das Bauvorhaben erteilte Sonderfreigabe.
Die BEKOTEC-Noppenplatte einschließlich der darin angeordneten Fußbodenheizung ist Bestandteil des HLS-Gewerks. Die Ausführung des Estrichs hat in enger Abstimmung mit dem HLS-Gewerk zu erfolgen. Insbesondere sind die Noppenplatten und Heizungsrohre vor Beginn der Estricharbeiten auf vollständige und fachgerechte Verlegung sowie auf Beschädigungen zu prüfen.
Für den vorliegenden Aufbau ist aufgrund der erhöhten Verkehrslasten eine Estrichüberdeckung von mind 12mm, max. 25 mm über OK Noppen der BEKOTEC-Systemplatte auszuführen. Die Ausführung hat entsprechend der durch Schlüter-Systems freigegebenen Sonderkonstruktion und den geltenden Herstellerangaben zu erfolgen.
Änderungen der freigegebenen Systemkonstruktion, insbesondere hinsichtlich Estrichart, Estrichdicke bzw. Estrichüberdeckung, sind nur nach vorheriger Abstimmung und schriftlicher Freigabe durch Schlüter-Systems zulässig.
Die Ausführung ist so herzustellen, dass die Voraussetzungen der von Schlüter-Systems für die freigegebene Konstruktion zugesagten 5-jährigen Gewährleistung gemäß den Bedingungen des Schlüter-Gewährleistungsvertrags eingehalten werden.

3.9 OberflächenqualitätDie Oberflächen der ausgeschriebenen Estrich- und Ausgleichsschichten sind entsprechend den Anforderungen der Planung sowie den anerkannten Regeln der Technik fachgerecht und eben herzustellen.
Die Oberfläche der obersten ausgeschriebenen Schicht ist so auszuführen, dass sie als geeigneter Untergrund für die nachfolgende Bodenbelagsausführung dient.
Die erforderliche Ebenheit und Oberflächenbeschaffenheit gemäß den ausgeschriebenen Anforderungen ist einzuhalten.
Die fertigen Flächen sind sauber, fest und frei von losen Bestandteilen sowie sonstigen haftungsmindernden Verunreinigungen zu hinterlassen.

3.10 Bauabschnitte und EinheitspreiseDie ausgeschriebenen Leistungen sind in den vorgesehenen Bauabschnitten gemäß Bauzeitplan auszuführen.
Die zeitliche Staffelung der Ausführung einschließlich erforderlicher Unterbrechungen sowie mehrfach erforderlicher An- und Abfahrten ist Bestandteil der Leistung und in die Einheitspreise einzukalkulieren.
Die angebotenen Einheitspreise gelten für sämtliche Bauabschnitte.
Aufgrund der Ausführung im laufenden Schulbetrieb sind die Arbeiten mit den übrigen am Bau beteiligten Gewerken und der Bauleitung rechtzeitig abzustimmen.

3.11 Eintransport und Lagerung von MaterialienEin Kran oder sonstige Hebewerkzeuge werden bauseits nicht gestellt.
Der Eintransport, das Einbringen sowie die Verteilung der Materialien innerhalb des Gebäudes sind durch den Auftragnehmer eigenständig zu organisieren und in die Einheitspreise einzukalkulieren.
Die Lagerung von Materialien innerhalb des Gebäudes ist mit der Bauleitung abzustimmen. Eine Überlastung von Deckenflächen durch Materiallagerungen ist auszuschließen.
Insbesondere sind Materialien und Geräte so zu lagern bzw. einzusetzen, dass die bereits hergestellten Schichten des Fußbodenaufbaus sowie die Fußbodenheizung nicht beschädigt oder unzulässig belastet werden.

## Los09 Estricharbeiten
Datum: 07.10.2026
EP-Anteile: Löhne; Stoffe; Geräte; Sonstiges

### Bereich 1 Baustellen- und Sicherheitseinrichtungen

#### Abschnitt 1.1 Baustellen- und Sicherheitseinrichtungen

**1.1.10 Baustelle einrichten herstellen Lager-Arbeitsplätze**
STLB-Bau 2026-04 000
Baustelle für sämtliche aufgeführte Leistungen, einrichten, herstellen der dazu erforderlichen Lager- und Arbeitsplätze, Flächen sind im Lageplan ausgewiesen.
Menge: 1,000 St

**1.1.20 Baustelleneinrichtung vorhalten**
Baustelleneinrichtung für sämtliche, in der Leistungsbeschreibung aufgeführten Leistungen vorhalten.
Menge: 12,000 StWo

**1.1.30 Baustelle räumen**
STLB-Bau 2026-04 000
Baustelle räumen.
Menge: 1,000 St

### Bereich 2 Bodenaufbau

#### Abschnitt 2.1 Bauabschnitt 1

**2.1.40 Untergrund ausgleichen Nivelliermasse D 10 mm**
*** EP-Aufgliederung gefordert
STLB-Bau 2026-04 025
Ausgleichen auf Untergrund aus Stahlbeton, mit Nivelliermasse, Bindemittel Zement,
mittlere Dicke '10' mm,
feuchtebeständig, zur Aufnahme von Abdichtung, Ausführung im Erdgeschoss, Ausführung gemäß Zeichnung.
Menge: 355,000 m2

**2.1.50 Abdichtung Bodenplatte W1.1-E einlagig Bitumen-Schweißbahn PV200S5 BA Schweißverf**
*** EP-Aufgliederung gefordert
STLB-Bau 2026-04 018
Abdichtung erdberührter Bodenplatten DIN 18533-1 und DIN 18533-2, Raumnutzungsklasse RN2-E (übliche Anforderung), Wassereinwirkungsklasse W1.1-E (Bodenfeuchte und nichtdrückendes Wasser bei Bodenplatten und erdberührten Wänden), Rissklasse R1-E (gering), Rissüberbrückungsklasse RÜ1-E (geringe Rissüberbrückung bis 0,2 mm), einlagig, Bitumen-Schweißbahnen PV 200 S5 mit Polyestervlieseinlage 200/250 g/m2, Anwendungstyp DIN/TS 20000-202 BA (Bahn für Bauwerksabdichtung), im Schweißverfahren aufbringen.
Menge: 355,000 m2

**2.1.60 Wärmedämmschicht Fußboden PS-Hartschaum EPS D 20mm 0,035W/(mK) DEO dh**
*** EP-Aufgliederung gefordert
STLB-Bau 2026-04 025
Wärmedämmschicht für Fußboden, aus Polystyrol-Hartschaum EPS DIN EN 13163, als Platte, Dicke 20 mm, Bemessungswert der Wärmeleitfähigkeit max. 0,035 W/(mK), Nennwert der Wärmeleitfähigkeit max. 0,034 W/(mK), Brandverhaltensklasse DIN EN 13501-1 E (normalentflammbar), einlagig, Anwendungsgebiet DIN 4108-10 DEO, hohe Druckbelastbarkeit - dh, als Unterlage für Trittschalldämmschicht, Ausführung im Erdgeschoss.
Menge: 355,000 m2

**2.1.70 Trittschalldämmschicht Mineralwolle MW 5kN/m2 20-3mm 20MN/m3 0,035W/(mK) DES**
*** EP-Aufgliederung gefordert
STLB-Bau 2026-04 025
Trittschalldämmschicht aus Mineralwolle MW DIN EN 13162, lotrechte Nutzlasten (Einzellasten bis 4 kN, Flächenlasten bis 5 kN/m2), als Platte, Lieferdicke 20 mm, Stufe Zusammendrückbarkeit kleiner gleich 3 mm (CP 3) DIN 4108-10, dynamische Steifigkeit kleiner gleich 20 MN/m3, Bemessungswert der Wärmeleitfähigkeit max. 0,035 W/(mK), Nennwert der Wärmeleitfähigkeit max. 0,034 W/(mK), Baustoffklasse DIN 4102-1 A1 (nichtbrennbar), geringe Zusammendrückbarkeit - sg, Anwendungsgebiet DIN 4108-10 DES, auf Wärmedämmschicht, Ausführung im Erdgeschoss, Ausführung gemäß Zeichnung.
Menge: 355,000 m2

**2.1.80 Zementestrich Estrich auf Dämmschicht Abdichtung über 5kN/m2 C25 F4 D 70mm**
*** EP-Aufgliederung gefordert
STLB-Bau 2026-04 025
Zementestrich CT, für Bodenplatte, einschichtig, als Estrich auf Dämmschicht DIN 18560-2, auf vorh. Abdichtung, unbewehrt, lotrechte Nutzlasten (Einzellasten über 4 kN, Flächenlasten über 5 kN/m2), Druckfestigkeitsklasse C25 DIN EN 13813, Biegezugfestigkeitsklasse F4 DIN EN 13813, Estrichnenndicke 70 mm, für Flächen in Innenräumen, zur Aufnahme von elastischen/textilen Belägen, Ausführung im Erdgeschoss, Ausführung gemäß Zeichnung und Einzelbeschreibung.
Menge: 325,000 m2

**2.1.90 Zementestrich Estrich auf Dämmschicht Abdichtung über 5kN/m2 C25 F4 D 70mm**
*** EP-Aufgliederung gefordert
STLB-Bau 2026-04 025
Zementestrich CT, für Bodenplatte, einschichtig, als Estrich auf Dämmschicht DIN 18560-2, auf vorh. Abdichtung, unbewehrt, lotrechte Nutzlasten (Einzellasten über 4 kN, Flächenlasten über 5 kN/m2), Druckfestigkeitsklasse C25 DIN EN 13813, Biegezugfestigkeitsklasse F4 DIN EN 13813, Estrichnenndicke 70 mm, für Flächen in Innenräumen, zur Aufnahme von Fliesen-/Plattenbelägen im Dünnbett, Ausführung im Erdgeschoss, Ausführung gemäß Zeichnung und Einzelbeschreibung.
Menge: 30,000 m2

**2.1.100 Ausgleichsschicht Schüttung Blähton rund gebrochen zementgeb D 20 mm**
*** EP-Aufgliederung gefordert
STLB-Bau 2026-04 039
Ausgleichsschicht als Schüttung, bei größeren Unebenheiten, aus naturbelassenem Blähton, rund, gebrochen und zementgebunden, unter Trittschalldämmung, einbauen und verdichten,
mittlere Dicke '20' mm
.
Menge: 355,000 m2

**2.1.110 Trittschalldämmschicht Mineralwolle MW 5kN/m2 30-3mm 20MN/m3 0,035W/(mK) DES**
*** EP-Aufgliederung gefordert
STLB-Bau 2026-04 025
Trittschalldämmschicht aus Mineralwolle MW DIN EN 13162, lotrechte Nutzlasten (Einzellasten bis 4 kN, Flächenlasten bis 5 kN/m2), als Platte, Lieferdicke 30 mm, Stufe Zusammendrückbarkeit kleiner gleich 3 mm (CP 3) DIN 4108-10, dynamische Steifigkeit kleiner gleich 20 MN/m3, Bemessungswert der Wärmeleitfähigkeit max. 0,035 W/(mK), Nennwert der Wärmeleitfähigkeit max. 0,034 W/(mK), Baustoffklasse DIN 4102-1 A1 (nichtbrennbar), geringe Zusammendrückbarkeit - sg, Anwendungsgebiet DIN 4108-10 DES, auf Wärmedämmschicht, Ausführung im 1. Obergeschoss, Ausführung gemäß Zeichnung.
Menge: 355,000 m2

**2.1.120 Zementestrich Estrich auf Dämmschicht Abdichtung über 5kN/m2 C25 F4 D 70mm**
*** EP-Aufgliederung gefordert
STLB-Bau 2026-04 025
Zementestrich CT, für Deckenplatte, einschichtig, als Estrich auf Dämmschicht DIN 18560-2, auf vorh. Abdichtung, unbewehrt, lotrechte Nutzlasten (Einzellasten über 4 kN, Flächenlasten über 5 kN/m2), Druckfestigkeitsklasse C25 DIN EN 13813, Biegezugfestigkeitsklasse F4 DIN EN 13813, Estrichnenndicke 70 mm, für Flächen in Innenräumen, zur Aufnahme von elastischen/textilen Belägen, Ausführung im 1. Obergeschoss, Ausführung gemäß Zeichnung und Einzelbeschreibung.
Menge: 325,000 m2

**2.1.130 Zementestrich Estrich auf Dämmschicht Abdichtung über 5kN/m2 C25 F4 D 70mm**
*** EP-Aufgliederung gefordert
STLB-Bau 2026-04 025
Zementestrich CT, für Deckenplatte, einschichtig, als Estrich auf Dämmschicht DIN 18560-2, auf vorh. Abdichtung, unbewehrt, lotrechte Nutzlasten (Einzellasten über 4 kN, Flächenlasten über 5 kN/m2), Druckfestigkeitsklasse C25 DIN EN 13813, Biegezugfestigkeitsklasse F4 DIN EN 13813, Estrichnenndicke 70 mm, für Flächen in Innenräumen, zur Aufnahme von Fliesen-/Plattenbelägen im Dünnbett, Ausführung im 1. Obergeschoss, Ausführung gemäß Zeichnung und Einzelbeschreibung.
Menge: 30,000 m2

**2.1.140 Randdämmstreifen PE-Schaum D 8mm H 100mm**
*** EP-Aufgliederung gefordert
STLB-Bau 2026-04 025
Randdämmstreifen aus PE-Schaum, Dicke 8 mm, Höhe 100 mm, mit Fuß und Folienlasche, für Estrich auf Dämmschicht, Zementestrich, Ausführung gemäß Zeichnung.
Menge: 535,000 m

**2.1.150 Überstand Randdämmstreifen abschneiden PE-Schaum**
*** EP-Aufgliederung gefordert
STLB-Bau 2026-04 036
Abschneiden des Überstandes des Randdämmstreifens aus PE-Schaum, für Estrich ohne Belag, für Bodenbelagarbeiten, anfallende Stoffe in Behälter des AN sammeln, Ausführung gemäß Zeichnung.
Menge: 535,000 m

**2.1.160 Dehnungsfugenprofil Dämmstreifen im Türbereich, PE, D 10mm H 80mm**
*** EP-Aufgliederung gefordert
Dehnfugenprofil im Türbereich innerhalb der Estrichkonstruktion zur Vermeidung von Schallbrücken. Ausführung passend zum Noppenplatten System einschließlich selbstklebender Befestigung und beidseitiger Beschichtung, fachgerecht und entsprechend den Herstellerangaben einbauen. Material: PE (Polyethylen) Dicke: 10 mm Höhe: 80 mm
Einschließlich aller erforderlichen Zuschnitte, Anschlüsse und Nebenarbeiten.
Ausführung gemäß Zeichnung
Menge: 25,500 m

#### Abschnitt 2.2 Bauabschnitt 2

**2.2.170 Untergrund ausgleichen Nivelliermasse D 10 mm**
*** EP-Aufgliederung gefordert
STLB-Bau 2026-04 025
Ausgleichen auf Untergrund aus Stahlbeton, mit Nivelliermasse, Bindemittel Zement,
mittlere Dicke '10' mm,
feuchtebeständig, zur Aufnahme von Abdichtung, Ausführung im Erdgeschoss, Ausführung gemäß Zeichnung.
Menge: 317,000 m2

**2.2.180 Abdichtung Bodenplatte W1.1-E einlagig Bitumen-Schweißbahn PV200S5 BA Schweißverf**
*** EP-Aufgliederung gefordert
STLB-Bau 2026-04 018
Abdichtung erdberührter Bodenplatten DIN 18533-1 und DIN 18533-2, Raumnutzungsklasse RN2-E (übliche Anforderung), Wassereinwirkungsklasse W1.1-E (Bodenfeuchte und nichtdrückendes Wasser bei Bodenplatten und erdberührten Wänden), Rissklasse R1-E (gering), Rissüberbrückungsklasse RÜ1-E (geringe Rissüberbrückung bis 0,2 mm), einlagig, Bitumen-Schweißbahnen PV 200 S5 mit Polyestervlieseinlage 200/250 g/m2, Anwendungstyp DIN/TS 20000-202 BA (Bahn für Bauwerksabdichtung), im Schweißverfahren aufbringen.
Menge: 317,000 m2

**2.2.190 Wärmedämmschicht Fußboden PS-Hartschaum EPS D 20mm 0,035W/(mK) DEO dh**
*** EP-Aufgliederung gefordert
STLB-Bau 2026-04 025
Wärmedämmschicht für Fußboden, aus Polystyrol-Hartschaum EPS DIN EN 13163, als Platte, Dicke 20 mm, Bemessungswert der Wärmeleitfähigkeit max. 0,035 W/(mK), Nennwert der Wärmeleitfähigkeit max. 0,034 W/(mK), Brandverhaltensklasse DIN EN 13501-1 E (normalentflammbar), einlagig, Anwendungsgebiet DIN 4108-10 DEO, hohe Druckbelastbarkeit - dh, als Unterlage für Trittschalldämmschicht, Ausführung im Erdgeschoss.
Menge: 317,000 m2

**2.2.200 Trittschalldämmschicht Mineralwolle MW 5kN/m2 20-3mm 20MN/m3 0,035W/(mK) DES**
*** EP-Aufgliederung gefordert
STLB-Bau 2026-04 025
Trittschalldämmschicht aus Mineralwolle MW DIN EN 13162, lotrechte Nutzlasten (Einzellasten bis 4 kN, Flächenlasten bis 5 kN/m2), als Platte, Lieferdicke 20 mm, Stufe Zusammendrückbarkeit kleiner gleich 3 mm (CP 3) DIN 4108-10, dynamische Steifigkeit kleiner gleich 20 MN/m3, Bemessungswert der Wärmeleitfähigkeit max. 0,035 W/(mK), Nennwert der Wärmeleitfähigkeit max. 0,034 W/(mK), Baustoffklasse DIN 4102-1 A1 (nichtbrennbar), geringe Zusammendrückbarkeit - sg, Anwendungsgebiet DIN 4108-10 DES, auf Wärmedämmschicht, Ausführung im Erdgeschoss, Ausführung gemäß Zeichnung.
Menge: 317,000 m2

**2.2.210 Zementestrich Estrich auf Dämmschicht Abdichtung über 5kN/m2 C25 F4 D 70mm**
*** EP-Aufgliederung gefordert
STLB-Bau 2026-04 025
Zementestrich CT, für Bodenplatte, einschichtig, als Estrich auf Dämmschicht DIN 18560-2, auf vorh. Abdichtung, unbewehrt, lotrechte Nutzlasten (Einzellasten über 4 kN, Flächenlasten über 5 kN/m2), Druckfestigkeitsklasse C25 DIN EN 13813, Biegezugfestigkeitsklasse F4 DIN EN 13813, Estrichnenndicke 70 mm, für Flächen in Innenräumen, zur Aufnahme von elastischen/textilen Belägen, Ausführung im Erdgeschoss, Ausführung gemäß Zeichnung und Einzelbeschreibung.
Menge: 274,000 m2

**2.2.220 Zementestrich Estrich auf Dämmschicht Abdichtung über 5kN/m2 C25 F4 D 70mm**
*** EP-Aufgliederung gefordert
STLB-Bau 2026-04 025
Zementestrich CT, für Bodenplatte, einschichtig, als Estrich auf Dämmschicht DIN 18560-2, auf vorh. Abdichtung, unbewehrt, lotrechte Nutzlasten (Einzellasten über 4 kN, Flächenlasten über 5 kN/m2), Druckfestigkeitsklasse C25 DIN EN 13813, Biegezugfestigkeitsklasse F4 DIN EN 13813, Estrichnenndicke 70 mm, für Flächen in Innenräumen, zur Aufnahme von Fliesen-/Plattenbelägen im Dünnbett, Ausführung im Erdgeschoss, Ausführung gemäß Zeichnung und Einzelbeschreibung.
Menge: 43,000 m2

**2.2.230 Randdämmstreifen PE-Schaum D 8mm H 100mm**
*** EP-Aufgliederung gefordert
STLB-Bau 2026-04 025
Randdämmstreifen aus PE-Schaum, Dicke 8 mm, Höhe 100 mm, mit Fuß und Folienlasche, für Estrich auf Dämmschicht, Zementestrich, Ausführung gemäß Zeichnung.
Menge: 245,000 m

**2.2.240 Überstand Randdämmstreifen abschneiden PE-Schaum**
*** EP-Aufgliederung gefordert
STLB-Bau 2026-04 036
Abschneiden des Überstandes des Randdämmstreifens aus PE-Schaum, für Estrich ohne Belag, für Bodenbelagarbeiten, anfallende Stoffe in Behälter des AN sammeln, Ausführung gemäß Zeichnung.
Menge: 245,000 m

**2.2.250 Dehnungsfugenprofil Dämmstreifen im Türbereich, PE, D 10mm H 80mm**
*** EP-Aufgliederung gefordert
Dehnfugenprofil im Türbereich innerhalb der Estrichkonstruktion zur Vermeidung von Schallbrücken. Ausführung passend zum Noppenplatten System einschließlich selbstklebender Befestigung und beidseitiger Beschichtung, fachgerecht und entsprechend den Herstellerangaben einbauen. Material: PE (Polyethylen) Dicke: 10 mm Höhe: 80 mm
Einschließlich aller erforderlichen Zuschnitte, Anschlüsse und Nebenarbeiten.
Ausführung gemäß Zeichnung
Menge: 12,000 m

### Bereich 3 Schutzmaßnahmen

#### Abschnitt 3.1 Schutzmaßnahmen und Abdeckarbeiten

**3.1.260 Schutzabdeck. Fenster bis 7m2 Folie D 0,3mm herstellen beseitigen**
*** EP-Aufgliederung gefordert
STLB-Bau 2026-04 034
Schutzabdeckung des Fensters einschl. Fensterbank, Einzelflächen bis 7 m2,
Abdeckung aus Folie, Dicke 0,3 mm, herstellen und beseitigen, Arbeitshöhe der zu bearbeitenden oder zu bekleidenden Fläche bis 3,5 m über der Standfläche des hierfür erforderlichen Gerüstes.
Menge: 45,000 St

**3.1.270 Schutzabdeck. Wandfläche Folie D 0,3mm herstellen beseitigen**
*** EP-Aufgliederung gefordert
STLB-Bau 2026-04 034
Schutzabdeckung der Wandfläche,
Abdeckung aus Folie, Dicke 0,3 mm, herstellen und beseitigen.
Menge: 1150,000 m2

### Bereich 4 Stundenlohnarbeiten

#### Abschnitt 4.1 Stundenlohnarbeiten

**4.1.280 Vorarbeiter/-in sämtliche Kosten/Zuschläge**
STLB-Bau 2026-04 091
Stundenlohnarbeiten durch Vorarbeiter/-in
der Verrechnungssatz für die jeweilige Arbeitskraft umfasst sämtliche Aufwendungen wie Lohn- und Gehaltskosten, Lohn- und Gehaltsnebenkosten, Zuschläge, lohngebundene und lohnabhängige Kosten, sonstige Sozialkosten, Gemeinkosten, Wagnis und Gewinn.
Menge: 10,000 h

**4.1.290 Facharbeiter/-in sämtliche Kosten/Zuschläge**
*** EP-Aufgliederung gefordert
STLB-Bau 2026-04 091
Stundenlohnarbeiten durch Facharbeiter/-in
der Verrechnungssatz für die jeweilige Arbeitskraft umfasst sämtliche Aufwendungen wie Lohn- und Gehaltskosten, Lohn- und Gehaltsnebenkosten, Zuschläge, lohngebundene und lohnabhängige Kosten, sonstige Sozialkosten, Gemeinkosten, Wagnis und Gewinn.
Menge: 10,000 h

**4.1.300 Helfer/-in sämtliche Kosten/Zuschläge**
*** EP-Aufgliederung gefordert
STLB-Bau 2026-04 091
Stundenlohnarbeiten durch Helfer/-in
der Verrechnungssatz für die jeweilige Arbeitskraft umfasst sämtliche Aufwendungen wie Lohn- und Gehaltskosten, Lohn- und Gehaltsnebenkosten, Zuschläge, lohngebundene und lohnabhängige Kosten, sonstige Sozialkosten, Gemeinkosten, Wagnis und Gewinn.
Menge: 10,000 h
